# Förderschule Jüterbog
Angebotsaufforderung (GAEB DA XML 3.3, DA83)
Projekt: 001
Währung: EUR
Vergabeart: Öffentliche Ausschreibung
Eröffnung: 02.06.2026 11:00:00
Ende der Zuschlagsfrist: 30.06.2026
Abgabeort: Landkreis Teltow-Fläming; Am Nuthefließ 2; 14943 Luckenwalde
Ausführungsbeginn: 20.07.2026
Ausführungsende: 31.07.2026
Erstellt mit: GXML Toolbox V3.3 R20220330, ORCA AVA 27 27.00.00, 15.04.2026

## 27 Bodenbelagarbeiten

*Hinweis: Vorbemerkungen*
Der Landkreis Teltow-Fläming plant in seiner Liegenschaft

Kastanienschule
Schule mit dem sonderpädagogischen Förderschwerpunkt "geistige Entwicklung"
Ziegelstraße 20
14913 Jüterbog

in zwei Klassenräumen mit dazugehörendem Gruppenraum im EG den Bodenbelag zu erneuern.

Vor Abgabe des Angebotes kann bei Bedarf das Objekt nach vorheriger Anmeldung unter 03371 608-4515 besichtigt werden.

WC-Anlagen und Strom sind vorhanden.

**1 Baustelleneinrichtung**
Einrichten, Vorhalten über die vereinbarte Leistungszeit sowie Räumen der Baustelle und Wiederherstellen des Geländes einschl. Entfernen von Verunreinigung, mit folgenden in den
Pauschalpreis einzurechnenden Leistungen:
- Lager- und Arbeitsplatz herrichten
- Verkehrssicherungseinrichtung einschl. Leistung zur  Verkehrssicherung
- Verteilungen für Baustrom, Bauwasser, Bauabwasser
- Maschine, Geräte
- Maßnahmen nach der Verordnung über Sicherheit und
- Gesundheitsschutz auf Baustellen
  (Baustellenverordnung-BaustellellV)
Menge: 1,000 Psch

**2 Sockelleiste aus Holz ausbauen und entsorgen**
Sockelleiste aus Holz, Höhe 6 cm, Dicke 1 cm, geklebt, ausbauen und entsorgen
Menge: 79,000 m

**3 Bodenbelag, Linoleum ausbauen, entsorgen**
Bodenbelag aus Linoleum auf Estrich vollflächig verklebt, restlos ausbauen; Bauschutt entsorgen, Estrich reinigen incl. Deponiegebühr.
Menge: 139,000 m²

**4 Haftbrücke Boden**
Voranstrich des Untergrundes (Zementestrich,
Anhydritestrich) auf Dispersionsbasis nach Vorgaben des
Herstellers, zur Verfestigung bzw. Haftvermittlung des
Untergrundes zur Aufnahme der Spachtelmasse

Angeb. Fabr.: '.........'
Menge: 139,000 m²

**5 Spachtelung Estrich**
Vollflächiges Spachteln des Estrichs mit geeigneten
Kunstharz-Spachtelmassen zum Ausgleichen von geringen
Unebenheiten.
Spachteldicke : ca. 2 - 5 mm

Angeb. Fabr.: '.........'
Menge: 139,000 m²

**6 Bodenbelag, Linoleum, Bahnen, 2,5 mm**
Linoleum-Fußbodenbelag, mit Verfugung und Versiegelung
Farbe und Muster: nach Wahl des AG
Brandverhalten DIN EN 13501: Cfl-s1
Stuhlrolleneignung: ja
Perman. antistatisch: ja
FB-Heizungsgeeignet: ja
Zigarettenglutbeständig: ja
Kleber chem. Basis: Dispersion
Giscode: D 1
Emicode: EC 1
Ausführung: Bahnenbelag
Belagdicke: 2,5 mm
Beanspruchungsklasse: Klasse 23
Mineralöl- und fettbeständig

Angeb. Fabrikat Belag: '.........'

Angeb. Fabrikat Kleber: '.........'
Menge: 139,000 m²

**7 Sockelleiste, Holz, 18/60 mm**
Sockelleiste aus Eiche, Ahorn oder Buche, kantiges Profil, sichtbare Kante abgerundet. Gedübelt und geschraubt. Ecken auf Gehrung geschnitten. Freie Ecken gefast.
Untergrund: Beton
Oberfläche: geölt
Querschnitt: 18/60 mm
Farbe nach Wahl AG
Menge: 79,000 m

**8 Zulage**
Zulage für den Ausbau und das Verlegen:
Anarbeitung an bestehender Schrankwand
Menge: 8,500 m

**9 Anschluss an Bauteile**
Anschluss an Wandtafelpfosten
Grundfläche: 8,5 x 8,5 und 2,0 x 3,0 cm

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Menge: 4,000 Stk

**10 Anschluss an Bauteile**
Anschluss an Heizrohre, Durchmesser 15 mm, einschließlich dauerelastischer Abdichtung
Menge: 12,000 Stk

**11 Fugenverschluss**
Fugenverschluss zwischen Fußbodenbelag und Türzage, Wandfliesen sowie bodentiefes Tür-Kunststofffenster mit Hinterfüllung der Fugen.
Material: Silikon
Farbe: nach Wahl AG
Fugenbreite: 6 - 8 mm

Angeb. Fabrikat: '.........'
Menge: 16,500 m

**12 Stundensatz Fachwerker, Bodenbelagarbeiten**
Arbeiten, welche nicht in den Positionen erfasst sind und gegen Nachweis zur Ausführung kommen:
Fachwerker
Menge: 6,000 h

**13 Zusammenstellung Objektdokumentation**
Zum Abschluß der Baumaßnahme hat der AN eine lückenlose Dokumentation zu übergeben.
(1-fach in Papierform und digital im PDF-Format)
dazu gehören:
- Fachunternehmererklärung
- Produktdatenblätter mit den exakten Angaben der  eingesetzten Materialien
- Wartungs- und Pflegehinweise
Menge: 1,000 Psch
